# Interruptor horario 72 x 72 mm diario, 16A, 1 conmutado, con reserva 200 horas

- Propiedad del archivo: CONSTRUNARIO
- Formato: FIEBDC-3/2012
- Programa: Construnario Versión 2.11
- Fecha de los precios: 25/05/2015
- Divisa: EUR

**EH711** u Interruptor horario 72 x 72 mm diario, 16A, 1 conmutado, con reserva 200 horas
Hager Interruptor horario 72 x 72 mm diario, 16A, 1 conmutado, con reserva 200 horas Programación diaria o semanal. Fijación sin accesorios: -superficie. -empotrado. -sobre perfil DIN. -Tensión de empleo: 230 V 50 Hz.
