# Int. crepuscular + Célula de empotrar

- Propiedad del archivo: CONSTRUNARIO
- Formato: FIEBDC-3/2012
- Programa: Construnario Versión 2.11
- Fecha de los precios: 25/05/2015
- Divisa: EUR

**EEN101** u Int. crepuscular + Célula de empotrar
Int. crepuscular + Célula de superficie. Temporización a la conexión y a la desconexión. Función test para facilitar el ajuste en la instalación. Sensibilidad: 2 a 2000 Iux.
