# Interruptor crepuscular + célula superficie + int. horario diario, 1 conm., 16A

- Propiedad del archivo: CONSTRUNARIO
- Formato: FIEBDC-3/2012
- Programa: Construnario Versión 2.11
- Fecha de los precios: 25/05/2015
- Divisa: EUR

**EE110** u Interruptor crepuscular + célula superficie + int. horario diario, 1 conm., 16A
Hager Interruptor crepuscular y célula superficie e int. horario diario, 1 conm., 16A Temporización a la conexión y a la desconexión. Función test para facilitar el ajuste en la instalación. Sensibilidad: 2 a 2000 Iux.
