# Interruptor crepuscular 2 canales + 2 entradas, sin célula

- Propiedad del archivo: CONSTRUNARIO
- Formato: FIEBDC-3/2012
- Programa: Construnario Versión 2.11
- Fecha de los precios: 25/05/2015
- Divisa: EUR

**EE202** u Interruptor crepuscular 2 canales + 2 entradas, sin célula
Hager Interruptor crepuscular 2 canales y 2 entradas, sin célula Temporización a la conexión y a la desconexión. Función test para facilitar el ajuste en la instalación. Sensibilidad: 2 a 2000 Iux.
