# Mando distancia para EE85x-EE86x-EE87x

- Propiedad del archivo: CONSTRUNARIO
- Formato: FIEBDC-3/2012
- Programa: Construnario Versión 2.11
- Fecha de los precios: 25/05/2015
- Divisa: EUR

**EE806** u Mando distancia para EE85x-EE86x-EE87x
Luminosidad regulable: de 5 a 1000lux. Temporización: - de 5s a 15 min. - o impulso 1 seg. Distancia de detección: -16 metros (+6 metros diámetrpara la versión 220º-360º) Carga máx.: - Incandescentes 2300W - Tubos fluorescentes 400W - Fluocompactas 20x20W Contacto libre potencial.
