# Foco LED 60w + Detector de movimiento

- Propiedad del archivo: CONSTRUNARIO
- Formato: FIEBDC-3/2012
- Programa: Construnario VersiĆ³n 2.11
- Fecha de los precios: 25/05/2015
- Divisa: EUR

**EE600** u Foco LED 60w + Detector de movimiento
Proyector LED + detector movimiento Potencia LED: 60 W. Equivale a 300 W
