# Proy. 400W, detector IR, 140º, negro

- Propiedad del archivo: CONSTRUNARIO
- Formato: FIEBDC-3/2012
- Programa: Construnario Versión 2.11
- Fecha de los precios: 25/05/2015
- Divisa: EUR

**52031** u Proy. 400W, detector IR, 140º, negro
luminosidad regulable: 5 a 2000 lux. Temporización: 5 s a 5 min. Distancia detección frontal 12 metros.
