# Mandos a distancia, instalador

- Propiedad del archivo: CONSTRUNARIO
- Formato: FIEBDC-3/2012
- Programa: Construnario VersiĆ³n 2.11
- Fecha de los precios: 25/05/2015
- Divisa: EUR

**EE807** u Mandos a distancia, instalador
Control remoto infrarrojos para detectores de presencia EE815 / EE816, mando instalador.
