# Detector de presencia 2 canales, nivel LUX y temporización ON

- Propiedad del archivo: CONSTRUNARIO
- Formato: FIEBDC-3/2012
- Programa: Construnario Versión 2.11
- Fecha de los precios: 25/05/2015
- Divisa: EUR

**EE811** u Detector de presencia 2 canales, nivel LUX y temporización ON
Hager Detector de presencia 2 canales, nivel LUX y temporización ON Empotrar IP41. 1500W incandescencia. Luminosidad regulable de 5 a 1200lux. Temporización: -de 1 min. a 30 min. Superficie detección: 7 x 13 m.
