# Detector de presencia 1/10 V, control balastros o televariadores

- Propiedad del archivo: CONSTRUNARIO
- Formato: FIEBDC-3/2012
- Programa: Construnario Versión 2.11
- Fecha de los precios: 25/05/2015
- Divisa: EUR

**EE812** u Detector de presencia 1/10 V, control balastros o televariadores
Hager Detector de presencia 1/10 V, control balastros o televariadores Empotrar IP41. 1500W incandescencia. Luminosidad regulable de 5 a 1200lux. Temporización: -de 1 min. a 30 min. Superficie detección: 7 x 13 m. Salida 1/10 V para la regulación de balastros electrónicos o televariadores.
