# Zócalo de conexión con relé, 0, 1A 230V AC, 2A 30V DC, color blanco

- Propiedad del archivo: CONSTRUNARIO
- Formato: FIEBDC-3/2012
- Programa: Construnario Versión 2.11
- Fecha de los precios: 25/05/2015
- Divisa: EUR

**TPG582A** u Zócalo de conexión con relé, 0, 1A 230V AC, 2A 30V DC, color blanco
Hager Zócalo de conexión con relé, 0,1A 230V AC, 2A 30V DC, color blanco
