# Televariador universal 300W

- Propiedad del archivo: CONSTRUNARIO
- Formato: FIEBDC-3/2012
- Programa: Construnario Versión 2.11
- Fecha de los precios: 25/05/2015
- Divisa: EUR

**EVN011** u Televariador universal 300W
Para el control del nivel de iluminación. Reconocimiento de la carga automáticamente (EVNxxx) Televariador universal (EVNxxx): Compatible CFL y LED EVN011/2 hasta 60W LED EVN011/2 hasta 100W LED 3 modos de aprendizaje de lascargas: automático, avanzado, expert (versión confort) - puede remplazar un teleruptor, además, con función variación.
