# Televariador universal 1000W, entrada 1-10V

- Propiedad del archivo: CONSTRUNARIO
- Formato: FIEBDC-3/2012
- Programa: Construnario Versión 2.11
- Fecha de los precios: 25/05/2015
- Divisa: EUR

**EV100** u Televariador universal 1000W, entrada 1-10V
Hager Televariador universal 1000W, entrada 1-10V Para el control del nivel de iluminación. Tensión nominal: -230 V 50 Hz. Televariador universal: para transformador ferromagnético y electrónico variable.
