# Televariador piloto 1-10V, control balastros o televariadores

- Propiedad del archivo: CONSTRUNARIO
- Formato: FIEBDC-3/2012
- Programa: Construnario Versión 2.11
- Fecha de los precios: 25/05/2015
- Divisa: EUR

**EV106** u Televariador piloto 1-10V, control balastros o televariadores
Hager Televariador piloto 1-10V, control balastros o televariadores Para el control del nivel de iluminación. Tensión nominal: -230 V 50 Hz. Televariador piloto: para transformador electrónico variable 1/10 V.
