# Bolsa 10 áng. planos, PC/ABS, para minicanal LF de 10x10mm, RAL9010

- Propiedad del archivo: CONSTRUNARIO
- Formato: FIEBDC-3/2012
- Programa: Construnario Versión 2.11
- Fecha de los precios: 25/05/2015
- Divisa: EUR

**LF1001059010** u Bolsa 10 áng. planos, PC/ABS, para minicanal LF de 10x10mm, RAL9010
Hager Bolsa 10 áng. planos, en PVC, para minican. LF de 10x10mm, blanco nieve(RAL9010) Suministro: canal con base perforada (excepto dimensiones 6x9 y 10x12 mm.) y tapa (dimensiones 6x9 y 10x15 mm. con tapa abisagrada). Base autoadhesiva (A) para dimensiones 6x9, 10x12, 10x15 y 15x15 mm. Longitud: 2 m., excepto las dimensiones 6x9 y 10x15 mm (2,10 m.) Material: PVC-M1, índice de protección: IP4 x IK07.
