# Ángulo interior variable, ABS, para minicanal ATA de 12x20mm, RAL9010

- Propiedad del archivo: CONSTRUNARIO
- Formato: FIEBDC-3/2012
- Programa: Construnario Versión 2.11
- Fecha de los precios: 25/05/2015
- Divisa: EUR

**ATA122049010** u Ángulo interior variable, ABS, para minicanal ATA de 12x20mm, RAL9010
Hager Ángulo int. variable, en PVC, para minican. ATA de 12x20mm, blanco nieve (RAL9010) Suministro: canal y tapa, 2 sujetacables / m (excepto dimensiones 12x20 mm.) Longitud: 2 m. excepto las dimensiones 12x20, 12x30 y 16x30 mm. (2,10 m.) Material: PVC-M1, índice de protección IP4x, IK07.
