# Minicanal Ateha, PVC, de 16x30 mm, RAL9010, longitud 2, 10 m

- Propiedad del archivo: CONSTRUNARIO
- Formato: FIEBDC-3/2012
- Programa: Construnario Versión 2.11
- Fecha de los precios: 25/05/2015
- Divisa: EUR

**ATA163009010** u Minicanal Ateha, PVC, de 16x30 mm, RAL9010, longitud 2, 10 m.
Hager Minicanal Ateha, en PVC, de 16x30 mm, blanco nieve (RAL9010), longitud 2,10 m. Suministro: canal y tapa, 2 sujetacables / m (excepto dimensiones 12x20 mm.) Longitud: 2 m. excepto las dimensiones 12x20, 12x30 y 16x30 mm. (2,10 m.) Material: PVC-M1, índice de protección IP4x, IK07.
