# Tapa final, ABS, para minicanal ATA12200/12201, RAL9010

- Propiedad del archivo: CONSTRUNARIO
- Formato: FIEBDC-3/2012
- Programa: Construnario Versión 2.11
- Fecha de los precios: 25/05/2015
- Divisa: EUR

**ATA122069010** u Tapa final, ABS, para minicanal ATA12200/12201, RAL9010
Hager Tapa final, en PVC, para minicanales ATA12200/12201, blanco nieve(RAL9010) Suministro: canal y tapa, 2 sujetacables / m (excepto dimensiones 12x20 mm.) Longitud: 2 m. excepto las dimensiones 12x20, 12x30 y 16x30 mm. (2,10 m.) Material: PVC-M1, índice de protección IP4x, IK07.
