# Tapa zócalo SL20055 roble

- Propiedad del archivo: CONSTRUNARIO
- Formato: FIEBDC-3/2012
- Programa: Construnario Versión 2.11
- Fecha de los precios: 25/05/2015
- Divisa: EUR

**SL200552D5** u Tapa zócalo SL20055 roble
Suministro: base perforada y tapa vendidas por separado. Longitud: 2 m. Otras longitudes bajo demanda. Máx. 6 m. Material: PVC rígido, grado de protección: IP 40 / IK 07. Colores: Aluminio (D1) Blanco Nieve RAL 9010 Negro RAL 9011 Haya (D2) Arce (D3) Cerezo (D4) Roble (D5) Sucupira (D6)
