# Canal Clima CLM, 75x125mm, RAL9010

- Propiedad del archivo: CONSTRUNARIO
- Formato: FIEBDC-3/2012
- Programa: Construnario Versión 2.11
- Fecha de los precios: 25/05/2015
- Divisa: EUR

**CLM75125** u Canal Clima CLM, 75x125mm, RAL9010
Canal Clima CLM, 75x125mm, RAL9010. Suministro: canal con base perforada y tapa U con film protector. Longitud: 2 m. Material: PVC rígido.
