# Ángulo interior variable, ABS, para canal LF4009009010, RAL9010

- Propiedad del archivo: CONSTRUNARIO
- Formato: FIEBDC-3/2012
- Programa: Construnario Versión 2.11
- Fecha de los precios: 25/05/2015
- Divisa: EUR

**LFF400949010** u Ángulo interior variable, ABS, para canal LF4009009010, RAL9010
Hager Ángulo int. variable, en PVC, para canales LF4009009010, blanco nieve (RAL9010) Suministro: canal con base perforada, tapa, 1 sujetacables por metro. Canal y tapa con film protector. Longitud: 2 m. Material: PVC-M1, índice de protección: IP4x IK07.
