# Sujetacables, PC/ABS, para canal LF/LFF/LFP de 110 mm de anchura

- Propiedad del archivo: CONSTRUNARIO
- Formato: FIEBDC-3/2012
- Programa: Construnario Versión 2.11
- Fecha de los precios: 25/05/2015
- Divisa: EUR

**M5429** u Sujetacables, PC/ABS, para canal LF/LFF/LFP de 110 mm de anchura
Hager Sujetacables, en PVC, para canales LF/LFF/LFP de 110 mm de anchura Suministro: canal con base perforada, tapa, 2 sujetacables por metro y 2 piezas de unión. Longitud: 2 m. Material: PVC-M1, índice de protección: IP4x IK07.
