# Canal de distribución LF, PVC, de 30x60 mm, RAL9010

- Propiedad del archivo: CONSTRUNARIO
- Formato: FIEBDC-3/2012
- Programa: Construnario Versión 2.11
- Fecha de los precios: 04/06/2015
- Divisa: EUR

**LF3006009010** u Canal de distribución LF, PVC, de 30x60 mm, RAL9010
Canal de distribución LF, PVC, de 30x60 mm, RAL9010 Suministro: canal con base perforada, tapa, 1 sujetacables por metro. Canal y tapa con film protector. Longitud: 2 m. Material: PVC-M1, índice de protección: IP4x IK07.
