# Tabique separador, PVC, para canal LF de 40 mm de altura

- Propiedad del archivo: CONSTRUNARIO
- Formato: FIEBDC-3/2012
- Programa: Construnario Versión 2.11
- Fecha de los precios: 25/05/2015
- Divisa: EUR

**M2024** u Tabique separador, PVC, para canal LF de 40 mm de altura
Hager Tabique separador, en PVC, para canales LF de 40 mm de altura Suministro: canal con base perforada, tapa, 1 sujetacables por metro. Canal y tapa con film protector. Longitud: 2 m. Material: PVC-M1, índice de protección: IP4x IK07.
