# Canal de distribución LF, PVC, de 40x110 mm, color aluminio

- Propiedad del archivo: CONSTRUNARIO
- Formato: FIEBDC-3/2012
- Programa: Construnario Versión 2.11
- Fecha de los precios: 25/05/2015
- Divisa: EUR

**LFF401100ALU** u Canal de distribución LF, PVC, de 40x110 mm, color aluminio
Hager Canal de distribución y portamecanismos, en PVC, de 40x110 mm, color aluminio Suministro: canal con base perforada, tapa, 1 sujetacables por metro. Canal y tapa con film protector. Longitud: 2 m. Material: PVC-M1, índice de protección: IP4x IK07.
