# Ángulo plano, PC/ABS, para canal LF6019009010, RAL9010

- Propiedad del archivo: CONSTRUNARIO
- Formato: FIEBDC-3/2012
- Programa: Construnario Versión 2.11
- Fecha de los precios: 25/05/2015
- Divisa: EUR

**M55359010** u Ángulo plano, PC/ABS, para canal LF6019009010, RAL9010
Hager Ángulo plano, en PVC, para canales LF6019009010, blanco nieve (RAL9010) Suministro: canal con base perforada, tapa, 2 sujetacables por metro y 2 piezas de unión. Longitud: 2 m. Material: PVC-M1, índice de protección: IP4x IK07.
