# Caja aislamiento para 1 mecanismo modular para canal LF y LFF40110ALU

- Propiedad del archivo: CONSTRUNARIO
- Formato: FIEBDC-3/2012
- Programa: Construnario VersiĆ³n 2.11
- Fecha de los precios: 25/05/2015
- Divisa: EUR

**LFF79H** u Caja aislamiento para 1 mecanismo modular para canal LF y LFF40110ALU
HAGER Caja aislamiento para 1 mecanismo modular para canales LF y LFF40110ALU Para soporte de aparamenta 45x45mm.
