# Canal de distribución LF, PC/ABS, sin halógenos, de 40x60 mm, RAL9010

- Propiedad del archivo: CONSTRUNARIO
- Formato: FIEBDC-3/2012
- Programa: Construnario Versión 2.11
- Fecha de los precios: 25/05/2015
- Divisa: EUR

**LFH4006009010** u Canal de distribución LF, PC/ABS, sin halógenos, de 40x60 mm, RAL9010
Hager Canal de distribución LF, sin halógenos, de 40x60 mm, blanco nieve (RAL9010) Suministro: canal con fondo perforado, tapa y 2 sujetacables por metro (excepto dimensiones 20x20 y 30x45 mm.) Longitud: 2 m. Material: PC+ABS. Índice de protección IP4x IK08.
