# Ángulo exterior PC/ABS, para canal BRP 65x210, RAL9010

- Propiedad del archivo: CONSTRUNARIO
- Formato: FIEBDC-3/2012
- Programa: Construnario Versión 2.11
- Fecha de los precios: 25/05/2015
- Divisa: EUR

**BRP652103DH9010** u Ángulo exterior PC/ABS, para canal BRP 65x210, RAL9010
HAGER Ángulo exterior en PC/ABS, para canales BRP 65x210, RAL9010 Suministro: canal con base perforada. Tapa pedir por separado. Film protector. Longitud: 2m. Material: canal y tapa PVC, piezas de forma PC/ABS. ïndice de protección: IP40, IK07
