# Piezas de unión para canal BRP de 65 mm prof

- Propiedad del archivo: CONSTRUNARIO
- Formato: FIEBDC-3/2012
- Programa: Construnario Versión 2.11
- Fecha de los precios: 04/06/2015
- Divisa: EUR

**BRP65xxx9** u Piezas de unión para canal BRP de 65 mm prof.
HAGER Piezas de unión para canales BRP de 65 mm prof. Suministro: canal con base perforada. Tapa pedir por separado. Film protector. Longitud: 2m. Material: canal y tapa PVC, piezas de forma PC/ABS. ïndice de protección: IP40, IK07
