# Pasadores de unión para canal de aluminio GBA y BRAP

- Propiedad del archivo: CONSTRUNARIO
- Formato: FIEBDC-3/2012
- Programa: Construnario Versión 2.11
- Fecha de los precios: 25/05/2015
- Divisa: EUR

**L5412** u Pasadores de unión para canal de aluminio GBA y BRAP
Hager Pasadores de unión para canales de aluminio GBA y BRAP
