# Tapa final, en aluminio, para canal BRAP65130ELN

- Propiedad del archivo: CONSTRUNARIO
- Formato: FIEBDC-3/2012
- Programa: Construnario Versión 2.11
- Fecha de los precios: 04/06/2015
- Divisa: EUR

**L6533ELN** m Tapa final, en aluminio, para canal BRAP65130ELN
Hager Tapa final, en aluminio, para canales BRAP65130ELN Suministro: canal con base perforada. Canal y tapas filmadas. Para instalación de mecanismos universales y base tehalit. G 40019010. Longitud: 2 m. Material: aluminio anodizado natural. Índice de protección: IP4x IK07.
