# Tapa en acero, de 80 mm para canal BRS

- Propiedad del archivo: CONSTRUNARIO
- Formato: FIEBDC-3/2012
- Programa: Construnario Versión 2.11
- Fecha de los precios: 04/06/2015
- Divisa: EUR

**BRS0802VERZ** m Tapa en acero, de 80 mm para canal BRS
HAGER Tapa en acero, de 80 mm para HAGER Canales BRS Suministro: canal con base perforada. Tapa pedir por separado. Film protector. Longitud: 2m. Material: canal, tapa y piezas de forma en acero cincado. Índice de protección: IP40, IK07
