# Canal en acero, de 65x210 mm, 2 compartimentos

- Propiedad del archivo: CONSTRUNARIO
- Formato: FIEBDC-3/2012
- Programa: Construnario Versión 2.11
- Fecha de los precios: 04/06/2015
- Divisa: EUR

**BRS65210D1VERZ** m Canal en acero, de 65x210 mm, 2 compartimentos
HAGER Canal en acero, de 65x210 mm, 2 compartimentos Suministro: canal con base perforada. Tapa pedir por separado. Film protector. Longitud: 2m. Material: canal, tapa y piezas de forma en acero cincado. Índice de protección: IP40, IK07
