# Soporte 1 mecanismo 45x45 mm, RAL9010

- Propiedad del archivo: CONSTRUNARIO
- Formato: FIEBDC-3/2012
- Programa: Construnario VersiĆ³n 2.11
- Fecha de los precios: 25/05/2015
- Divisa: EUR

**GT4519010** u Soporte 1 mecanismo 45x45 mm, RAL9010
HAGER Soporte 1 mecanismo 45x45 mm, RAL9010 Para ancho de tapa 80mm. Soporte simple.
