# Soporte 2 mecanismos 45x45 mm, RAL9010

- Propiedad del archivo: CONSTRUNARIO
- Formato: FIEBDC-3/2012
- Programa: Construnario VersiĆ³n 2.11
- Fecha de los precios: 25/05/2015
- Divisa: EUR

**GT4529010** u Soporte 2 mecanismos 45x45 mm, RAL9010
HAGER Soporte 2 mecanismos 45x45 mm, RAL9010 Para ancho de tapa 80mm. Soporte doble.
