# Soporte 3 mecanismo 45x45 mm, Color ALU

- Propiedad del archivo: CONSTRUNARIO
- Formato: FIEBDC-3/2012
- Programa: Construnario VersiĆ³n 2.11
- Fecha de los precios: 04/06/2015
- Divisa: EUR

**GT453ALU** u Soporte 3 mecanismo 45x45 mm, Color ALU
Soporte 3 mecanismo 45x45 mm, Color ALU Para ancho de tapa 80mm. Soporte triple
