# Bornes de puesta a tierra de canal y tapa para canal de aluminio GBA y BRAP

- Propiedad del archivo: CONSTRUNARIO
- Formato: FIEBDC-3/2012
- Programa: Construnario VersiĆ³n 2.11
- Fecha de los precios: 25/05/2015
- Divisa: EUR

**L5802** u Bornes de puesta a tierra de canal y tapa para canal de aluminio GBA y BRAP
Hager Bornes de puesta a tierra de canal y tapa para canales de aluminio GBA y BRAP 25 bornes de puesta a tierra para canales y 25 para tapas. Material: chapa de acero.
