# Cable de puesta a tierra de 150 mm de longitud para canal LFS/BRS/BRAP

- Propiedad del archivo: CONSTRUNARIO
- Formato: FIEBDC-3/2012
- Programa: Construnario VersiĆ³n 2.11
- Fecha de los precios: 25/05/2015
- Divisa: EUR

**L4181GNGE** u Cable de puesta a tierra de 150 mm de longitud para canal LFS/BRS/BRAP
Hager Cable de puesta a tierra de 150 mm de longitud para canales LFS/BRS/BRAP
