# Grapa de sujeción del tabique separador para canal BRS70100VERZ

- Propiedad del archivo: CONSTRUNARIO
- Formato: FIEBDC-3/2012
- Programa: Construnario Versión 2.11
- Fecha de los precios: 25/05/2015
- Divisa: EUR

**L6705BCHR** u Grapa de sujeción del tabique separador para canal BRS70100VERZ
Hager Grapa de sujeción del tabique separador para canales BRS70100VERZ
