# Tabique separador PVC para canal BRS 65 mm prof

- Propiedad del archivo: CONSTRUNARIO
- Formato: FIEBDC-3/2012
- Programa: Construnario VersiĆ³n 2.11
- Fecha de los precios: 25/05/2015
- Divisa: EUR

**G1612** u Tabique separador PVC para canal BRS 65 mm prof.
HAGER Tabique separador en PVC para canales BRS 65 mm prof.
