# Tapa en acero, para canal BRS 80 mm, para Ángulo interior

- Propiedad del archivo: CONSTRUNARIO
- Formato: FIEBDC-3/2012
- Programa: Construnario Versión 2.11
- Fecha de los precios: 25/05/2015
- Divisa: EUR

**BRS0802IVERZ** u Tapa en acero, para canal BRS 80 mm, para Ángulo interior
HAGER Tapa en acero, para canales BRS 80 mm, para Ángulo interior Interior 80mm, chapa de acero cincado.
