# Canal portamecanismos, PVC, de 50x100 mm, RAL9010

- Propiedad del archivo: CONSTRUNARIO
- Formato: FIEBDC-3/2012
- Programa: Construnario Versión 2.11
- Fecha de los precios: 04/06/2015
- Divisa: EUR

**GBD5010009010** m Canal portamecanismos, PVC, de 50x100 mm, RAL9010
Hager Canal portamecanismos, en PVC, de 50x100 mm, blanco nieve (RAL9010) Suministro: canal filmada con base perforada y tapa. Para instalación de mecanismos modulares Zénith. Longitud: 2 m. Material: PVC-M1. Índice de protección IP4x IK07.
