# Canal portamecanismos, PVC, de 50x130 mm, RAL9010, 2 comp

- Propiedad del archivo: CONSTRUNARIO
- Formato: FIEBDC-3/2012
- Programa: Construnario Versión 2.11
- Fecha de los precios: 04/06/2015
- Divisa: EUR

**GBD5013109010** m Canal portamecanismos, PVC, de 50x130 mm, RAL9010, 2 comp.
Hager Canal portamecanismos, en PVC, de 50x130 mm, blanco nieve (RAL9010), 2 comp. Suministro: canal filmada con base perforada y tapa. Para instalación de mecanismos modulares Zénith. Longitud: 2 m. Material: PVC-M1. Índice de protección IP4x IK07.
