# Ángulo exterior variable, PC/ABS, para canal GBD5016009010, RAL9010

- Propiedad del archivo: CONSTRUNARIO
- Formato: FIEBDC-3/2012
- Programa: Construnario Versión 2.11
- Fecha de los precios: 25/05/2015
- Divisa: EUR

**L43829010** u Ángulo exterior variable, PC/ABS, para canal GBD5016009010, RAL9010
Hager Ángulo ext. variable, en PVC, para canales GBD5016009010, blanco nieve (RAL9010) Suministro: canal filmada con base perforada y tapa. Para instalación de mecanismos modulares Zénith. Longitud: 2 m. Material: PVC-M1. Índice de protección IP4x IK07.
