# Canal portamecanismos, en aluminio, de 50x130 mm, RAL9010

- Propiedad del archivo: CONSTRUNARIO
- Formato: FIEBDC-3/2012
- Programa: Construnario Versión 2.11
- Fecha de los precios: 04/06/2015
- Divisa: EUR

**GBA5013119010** m Canal portamecanismos, en aluminio, de 50x130 mm, RAL9010
Hager Canal portamecanismos, en aluminio, de 50x130 mm, blanco nieve (RAL9010) Suministro: canal con base perforada y tapa, por separado. Para instalación de mecanismos tehalit. Zénith. Longitud: 2 m. Material: canal y tapa en aluminio anodizado. Piezas de forma en PVC-M1 lacado aluminio RAL 9010. Índice de protección IP4x IK07.
