# Tapa final, PC/ABS, para canal GBD50050/GBA50050, color aluminio

- Propiedad del archivo: CONSTRUNARIO
- Formato: FIEBDC-3/2012
- Programa: Construnario Versión 2.11
- Fecha de los precios: 04/06/2015
- Divisa: EUR

**L4433ALU** m Tapa final, PC/ABS, para canal GBD50050/GBA50050, color aluminio
Hager Tapa final, en PVC, para canales GBD50050/GBA50050, color aluminio Suministro: canal con base perforada y tapa, por separado. Para instalación de mecanismos tehalit. Zénith. Longitud: 2 m. Material: canal y tapa en aluminio anodizado. Piezas de forma en PVC-M1 lacado aluminio RAL 9010. Índice de protección IP4x IK07.
