# Caja modular de superf. serie LPT, 6 mecan. NiessenStylo, RAL9010

- Propiedad del archivo: CONSTRUNARIO
- Formato: FIEBDC-3/2012
- Programa: Construnario VersiĆ³n 2.11
- Fecha de los precios: 25/05/2015
- Divisa: EUR

**LPT06N** u Caja modular de superf. serie LPT, 6 mecan. NiessenStylo, RAL9010
Hager Caja modular de superf. serie LPT, 6 mecan. NiessenStylo, blanco nieve (RAL9010) Suministro: cajas completas (base, soporte mecanismos, tapa y tapas finales). Material: ABS.
