# Módulo ampliación 2 mecanismos 45x45 mm para cajas LPT, RAL9010

- Propiedad del archivo: CONSTRUNARIO
- Formato: FIEBDC-3/2012
- Programa: Construnario Versión 2.11
- Fecha de los precios: 04/06/2015
- Divisa: EUR

**LPT20H** u Módulo ampliación 2 mecanismos 45x45 mm para cajas LPT, RAL9010
Hager Módulo ampliación 2 mecanismos 45x45 mm para cajas LPT, blanco nieve (RAL9010)
