# Piloto rojo de indicador de tensión para cajas LPT

- Propiedad del archivo: CONSTRUNARIO
- Formato: FIEBDC-3/2012
- Programa: Construnario Versión 2.11
- Fecha de los precios: 25/05/2015
- Divisa: EUR

**LPT25** u Piloto rojo de indicador de tensión para cajas LPT
Hager Piloto rojo de indicador de tensión para cajas LPT 230V
